# Carrelage avec carreaux céramiques en grès porcelainé

- Propriété du fichier: CYPE INGENIEROS, S.A.
- Format: FIEBDC-3/2002
- Devise: EUR
- Coûts indirects: 3.00 %
- Frais généraux: 13.00 %
- Bénéfice: 6.00 %
- TVA: 20.00 %

**FMC150** m² Carrelage avec carreaux céramiques en grès porcelainé, style ciment, série Skyline "GRESPANIA", finition mate en couleur blanche, 22x90 cm et 10 mm d'épaisseur, placé sur une surface support en plâtre ou en plaques de plâtre sur parement intérieur, via adhésif cémenteux normal, C1 gris, avec joints minces (séparation des carreaux comprise entre 1,5 et 3 mm); avec cantonnières de PVC.
Fourniture et mise en place d'un carrelage avec carreaux céramiques en grès porcelainé, style ciment, série Skyline "GRESPANIA", finition mate en couleur blanche, 22x90 cm et 10 mm d'épaisseur, placés avec adhésif cémenteux normal, C1 sans aucune caractéristique supplémentaire, couleur gris, étendu sur la surface support avec une truelle. Comprend la préparation de la surface support en plâtre ou en plaques de plâtre, l'implantation, les découpes, et les joints; le jointoiement avec lait de ciment blanc, L, BL-V 22,5, pour joint minimum (entre 1,5 et 3 mm), colorée de la même tonalité que les pièces; avec cantonnières de PVC, et le nettoyage final.
Inclut: Préparation de la surface support. Implantation des niveaux et disposition des carreaux. Mise en place de guides ou de règles. Préparation et application de l'adhésif. Réalisation de joints de mouvement. Mise en place des carreaux. Réalisation des coins. Jointoiement de carreaux. Finition et nettoyage final.
Critère de métré de projet: Surface mesurée selon documentation graphique du Projet, en déduisant les ouvertures de surface supérieure à 3 m². Le métré par ruptures et recoupes n'a pas été incrémentée 5% de pièces de plus a été considéré dans la décomposition.
Critère de mesure de l'ouvrage: On mesurera la surface réellement exécutée selon les spécifications du Projet, en déduisant les ouvertures de surface supérieure à 3 m².

| Code | U | Désignation | Quantité | Prix | Montant |
|---|---|---|---|---|---|
| mt09mcr021g | kg | Adhésif cémenteux normal, C1 selon NF EN 12004, couleur gris. (matériau) | 6.000 | 0.35 | 2.10 |
| mt19awa010 | m | Cantonnière en PVC à coins carrelés. (matériau) | 0.500 | 1.32 | 0.66 |
| mt19agp010aacdb | m² | Dalle céramique en grès porcelainé, style ciment, série Skyline "GRESPANIA", finition mate en couleur blanche, 22x90 cm et 10 mm d'épaisseur, capacité d'absorption en eau E<0,5% (grès porcelainé), groupe BIa, selon NF EN 14411. (matériau) | 1.050 | 52.77 | 55.41 |
| mt09lec010b | m³ | Lait de ciment blanc BL 22,5 X. (matériau) | 0.001 | 157.00 | 0.16 |
| mo024 | h | Compagnon professionnel III/CP2 carreleur en revêtements muraux. (main-d'œuvre) | 0.334 | 24.11 | 8.05 |
| mo062 | h | Ouvrier professionnel II/OP carreleur en revêtements muraux. (main-d'œuvre) | 0.334 | 21.40 | 7.15 |
| % | % | Coûts directs complémentaires | 2 % | 73.53 | 1.47 |
|  |  | Coûts directs |  |  | 75.00 |
