# Revêtement de dalles céramiques en grès porcelainé

- Propriété du fichier: CYPE INGENIEROS, S.A.
- Format: FIEBDC-3/2002
- Devise: EUR
- Coûts indirects: 3.00 %
- Frais généraux: 13.00 %
- Bénéfice: 6.00 %
- TVA: 20.00 %

## F Aménagements et finitions

### FS Revêtements de sols

#### FSC Céramique

**FSC180** m² Revêtement de dalles céramiques en grès porcelainé, style ciment, série Meteor "GRESPANIA", finition relief, couleur anthracite, 15x60 cm et 10 mm d'épaisseur, pour usage intérieur, avec résistance au glissement entre 35 et 45 selon ENV 12633, placées avec adhésif cémenteux normal, C1 gris, et jointoyées avec lait de ciment et de sable, L, 1/3 CEM II/A-P 32,5 R, pour joint ouvert (> 15 mm), colorée de la même tonalité que les pièces.
Fourniture et réalisation d'un revêtement via la méthode de mise en place par couche fine, de carreaux céramiques de dalles céramiques en grès porcelainé, style ciment, série Meteor "GRESPANIA", finition relief, couleur anthracite, 15x60 cm et 10 mm d'épaisseur, pour usage intérieur, avec résistance au glissement entre 35 et 45 selon ENV 12633, placés avec adhésif cémenteux normal, C1 sans aucune caractéristique supplémentaire, couleur gris, étendu sur la surface support avec une truelle dentée. Comprend le nettoyage, la vérification de la surface support, les implantations, les découpes, la réalisation des joints périmétriques continus, de largeur supérieure ou égale à 5 mm, aux limites avec les parois, les poteaux intérieurs et les élévations de niveau et, s'il y a lieu, les joints de cloisons et les joints de rupture existant sur la surface support, le jointoiement avec lait de ciment et de sable, L, 1/3 CEM II/A-P 32,5 R, pour joint ouvert (> 15 mm), colorée de la même tonalité que les pièces et l'élimination du matériau excédant de jointoiement.
Inclut: Nettoyage et vérification de la surface support. Implantation des niveaux de finition. Implantation de la disposition des carreaux et des jonctions de mouvement. Application de l'adhésif. Mise en place des carreaux. Réalisation des joints de fractionnement, de périmètre et de rupture. Jointoiement. Suppression et nettoyage du matériau excédant. Mise en place de la plinthe. Nettoyage final du revêtement.
Critère de métré de projet: Surface mesurée selon documentation graphique du Projet, en déduisant les ouvertures de surface supérieure à 3 m². Le métré par ruptures et recoupes n'a pas été incrémentée 5% de pièces de plus a été considéré dans la décomposition.
Critère de mesure de l'ouvrage: On mesurera la surface réellement exécutée selon les spécifications du Projet, en déduisant les ouvertures de surface supérieure à 3 m².

| Code | U | Désignation | Quantité | Prix | Montant |
|---|---|---|---|---|---|
| mt09mcr021g | kg | Adhésif cémenteux normal, C1 selon NF EN 12004, couleur gris. (matériau) | 3.000 | 0.35 | 1.05 |
| mt18bgg030aaca | m² | Dalle céramique en grès porcelainé, style ciment, série Meteor "GRESPANIA", finition relief, couleur anthracite, 15x60 cm et 10 mm d'épaisseur, capacité d'absorption en eau E<0,5% (grès porcelainé), groupe BIa, selon NF EN 14411, résistance au glissement entre 35 et 45 selon ENV 12633. (matériau) | 1.050 | 35.92 | 37.72 |
| mt09lec020b | m³ | Lait de ciment 1/3 CEM II/B-P 32,5 N. (matériau) | 0.001 | 105.10 | 0.11 |
| op00sie030 |  | Scie à disque de diamant, pour table de travail, à coupe humide. | 1.000 | 0.00 | 0.00 |
| op00amo010 |  | Rectifieuse ou scie radiale. | 1.000 | 0.00 | 0.00 |
| mo023 | h | Compagnon professionnel III/CP2 carreleur en revêtements de sols. (main-d'œuvre) | 0.466 | 24.11 | 11.24 |
| mo061 | h | Ouvrier professionnel II/OP carreleur en revêtements de sols. (main-d'œuvre) | 0.233 | 21.40 | 4.99 |
| % | % | Coûts directs complémentaires | 2 % | 55.11 | 1.10 |
|  |  | Coûts directs |  |  | 56.21 |
