# Plinthe céramique en grès porcelainé

- Propriété du fichier: CYPE INGENIEROS, S.A.
- Format: FIEBDC-3/2002
- Devise: EUR
- Coûts indirects: 3.00 %
- Frais généraux: 13.00 %
- Bénéfice: 6.00 %
- TVA: 20.00 %

**FSC070** m Plinthe céramique en grès porcelainé, style ciment, série Meteor "GRESPANIA", finition brillante, couleur anthracite, 8x30 cm, placée avec du mortier-colle amélioré, C2 couleur grise et jointoyée avec du mortier de joints cémenteux type L, couleur blanche, pour joints de jusqu'à 3 mm.
Plinthe céramique en grès porcelainé, style ciment, série Meteor "GRESPANIA", finition brillante, couleur anthracite, 8x30 cm placée avec du mortier-colle amélioré, C2 sans aucune caractéristique supplémentaire, couleur grise et jointoyée avec du mortier de joints cémenteux type L, couleur blanche, pour joints de jusqu'à 3 mm.
Inclut: Implantation des pièces. Découpe des pièces et réalisation des assemblages des coins intérieurs et des extérieurs. Mise en place de la plinthe. Jointoiement.
Critère pour le métré: Longueur mesurée selon documentation graphique du Projet, sans inclure les largeurs de passage. Le métré par casses et découpes n'a pas été augmenté, puisque 5% de pièces de plus ont été considérées dans la décomposition.
Critère pour le mémoire: On mesurera la longueur réellement exécutée selon les spécifications du Projet.

| Code | U | Désignation | Quantité | Prix | Montant |
|---|---|---|---|---|---|
| mt18bgg015aaca | m | Plinthe céramique en grès porcelainé, style ciment, série Meteor "GRESPANIA", finition brillante, couleur anthracite, 8x30 cm, capacité d'absorption en eau E<0,5%, groupe BIa, selon NF EN 14411, résistance au glissement entre 15 et 35 selon DIN CEN/TS 12633. (matériau) | 1.050 | 3.37 | 3.54 |
| mt09mcr021m | kg | Mortier-colle amélioré, C2 selon NF EN 12004, couleur grise. (matériau) | 0.600 | 0.41 | 0.25 |
| mt09mcp020bE | kg | Mortier de joints cémenteux type L, couleur blanche, pour joints de jusqu'à 3 mm, à base de ciment blanc à haute résistance et additifs spéciaux, pour jointoiement de pièces céramiques avec degré d'absorption moyen/élevé. (matériau) | 0.360 | 1.62 | 0.58 |
| mo023 | h | Compagnon professionnel III/CP2 carreleur en revêtements de sols. (main-d'œuvre) | 0.178 | 25.52 | 4.54 |
| % | % | Frais de chantier des unités d'ouvrage | 2 % | 8.91 | 0.18 |
|  |  | Coûts directs |  |  | 9.09 |
