# Plancher technique accessible de panneaux autoportants de 600x600 mm et 48 mm d'épaisseur

- Propriété du fichier: CYPE INGENIEROS, S.A.
- Format: FIEBDC-3/2002
- Devise: EUR
- Coûts indirects: 3.00 %
- Frais généraux: 13.00 %
- Bénéfice: 6.00 %
- TVA: 20.00 %

**FSQ020** m² Plancher technique accessible de panneaux autoportants de 600x600 mm et 48 mm d'épaisseur, constitués d'un support de base de panneau aggloméré, de 38 mm d'épaisseur, avec bords en PVC, film d'aluminium de 0,5 mm d'épaisseur disposée sur la face inférieure et une couche de finition en grès porcelainé, style ciment, série Meteor "GRESPANIA", couleur anthracite, finition lisse, de 598x598 mm et 10 mm d'épaisseur appuyées sur plots réglables en acier galvanisé, pour des hauteurs allant jusqu'à 150 mm.
Plancher technique accessible constitué de panneaux autoportants de 600x600 mm et 48 mm d'épaisseur, constitués d'un support de base de panneau aggloméré, de 38 mm d'épaisseur, avec bords en PVC, film d'aluminium de 0,5 mm d'épaisseur disposée sur la face inférieure et une couche de finition en grès porcelainé, style ciment, série Meteor "GRESPANIA", couleur anthracite, finition lisse, de 598x598 mm et 10 mm d'épaisseur appuyées sur plots réglables en acier galvanisé, pour des hauteurs allant jusqu'à 150 mm, fixés sur la surface d'appui avec un adhésif. Comprend la préparation de la surface d'appui des plots par aspiration et nettoyage des restes d'ouvrage, l'implantation et la fixation des plots sur le sol avec de la colle, la mise en place des coussins sur les plots et la fixation du filet qui régule leur hauteur avec de la colle, et bande périmétrique en laine de roche pour la désolidarisation du périmètre. Totalement monté.
Inclut: Implantation des axes des plots et marquage des niveaux. Mise en place, nivellement et fixation des plots. Mise en place des panneaux. Nettoyage final du revêtement.
Critère pour le métré: Surface utile, mesurée selon documentation graphique du Projet. Le métré par casses et découpes n'a pas été augmenté, puisque 5% de pièces de plus ont été considérées dans la décomposition.
Critère pour le mémoire: On mesurera la surface réellement exécutée selon les spécifications du Projet.

| Code | U | Désignation | Quantité | Prix | Montant |
|---|---|---|---|---|---|
| mt12psk040b | m | Bande périmétrique en laine de roche de 10 mm d'épaisseur, 100 mm de largeur et 1200 mm de longueur. (matériau) | 1.000 | 2.89 | 2.89 |
| mt12psk080a | U | Cartouche de 600 cm³ de colle pour fixation de plots réglables à la surface d'appui. (matériau) | 0.010 | 9.75 | 0.10 |
| mt12psk060J | U | Plot réglable en acier galvanisé, pour des hauteurs allant jusqu'à 150 mm. Comprend accessoires. (matériau) | 3.000 | 1.53 | 4.59 |
| mt12stg010eaba | m² | Panneau autoportant pour le système de plancher technique accessible "GRESPANIA", de 600x600 mm et de 48 mm d'épaisseur, constitué d'un support de base de panneau aggloméré, de 38 mm d'épaisseur, biseauté et arrêté périmétriquement avec du PVC, couleur à choisir, film d'aluminium de 0,5 mm d'épaisseur disposée sur la face inférieure et une couche de finition en grès porcelainé, style ciment, série Meteor "GRESPANIA", couleur anthracite, finition lisse, de 598x598 mm et 10 mm d'épaisseur; classement 2/2/A/2, selon NF EN 12825. (matériau) | 1.050 | 75.00 | 78.75 |
| mo011 | h | Compagnon professionnel III/CP2 monteur. (main-d'œuvre) | 0.416 | 26.37 | 10.97 |
| mo080 | h | Ouvrier professionnel II/OP monteur. (main-d'œuvre) | 0.416 | 22.65 | 9.42 |
| % | % | Frais de chantier des unités d'ouvrage | 2 % | 106.72 | 2.13 |
|  |  | Coûts directs |  |  | 108.85 |
